# Dachabdichtungsarbeiten
Angebotsaufforderung (GAEB DA XML 3.2, DA83)
Projekt: 166943-2
Währung: EUR
Auftraggeber: Bundesagentur für Arbeit (BA), RIM Nürnberg, vertreten durch:
Ausführungsort: Errichtung Photovoltaikanlage auf Dachfl, Agentur für Arbeit Weiden i. d. OPf., Weigelstraße 24
Erstellt mit: BUILDUP, BUILDUP v30.0.0.0, 26.01.2026

## 000 Dachabdichtungsarbeiten

*Hinweis: Ergänzung der Angebotsanforderung*
Ergänzung der Angebotsanforderung

In diesem Leistungsverzeichnis verwendete Einheiten:

cm Zentimeter
cm2 Quadratzentimeter
d Tag
h Stunde
Jr Jahr
kg Kilogramm
km Kilometer
km2 Quadratkilometer
kwh Kilowattstunde
l Liter
m Meter
m2 Quadratmeter
m3 Kubikmeter
mm Millimeter
Mt Monat
psch pauschal
St Stück
t Tonne
Wo Wochen
md m x Tag
mMt m x Monat
mWo m x Woche
m2d m2 x Tag
m2Mt m2 x Monat
m2Wo m2 x Woche
m3d m3 x Tag
m3Mt m3 x Monat
m3Wo m3 x Woche
Sth Stück x Stunde
Std Stück x Tag
StMt Stück x Monat
StWo Stück x Woche
St/M Stück pro Monat
St/J Stück pro Jahr

Ende der Ergänzung der Angebotsanforderung

*Hinweis: Baubeschreibung*
Baubeschreibung für die Errichtung einer Photovoltaikanlage auf dem Dach der Agentur für Arbeit Weiden

1. Allgemeine Projektbeschreibung
Die Agentur für Arbeit in Weiden plant die Errichtung einer Photovoltaikanlage (PV-Anlage) auf den Dachflächen ihres Gebäudes. Dieses Vorhaben ist Teil des Energiekonzepts "Energie innovativ" der Bayerischen Staatsregierung, das darauf abzielt, den Anteil erneuerbarer Energien am Strombedarf zu erhöhen. Ziel ist es, eine Maximalvariante der PV-Anlage mit einer Leistung von 197 kWp umzusetzen.

2. Projektumfang und Ziele

2.1. Zielsetzung Die Installation der PV-Anlage soll die Nutzung erneuerbarer Energien steigern und die Energiekosten des Gebäudes senken. Die erzeugte Energie wird größtenteils für den Eigenbedarf genutzt, wodurch eine hohe Wirtschaftlichkeit der Anlage erreicht wird.

2.2. Anlagengröße und Leistung Geplant ist die Installation einer PV-Anlage mit einer maximalen Leistung von 218,87 kWp. Hierfür werden insgesamt 472 monokristalline PV-Module mit einer Nennleistung von jeweils 430 W verwendet.

3. Technische und bauliche Voraussetzungen

3.1. Dachflächen und Statik Die verfügbaren Dachflächen wurden auf ihre Eignung hin geprüft und für die Installation freigegeben. Eine Reduzierung der Kiesschicht um 1-2 cm schafft die notwendige statische Reserve. Die PV-Module werden in Ost-West-Ausrichtung mit einer Neigung von ca. 10° installiert. Glas-Glas-Module werden aufgrund ihrer Langlebigkeit und besseren Recyclingeigenschaften eingesetzt.

3.2. Installationsarbeiten

Vorbereitende Maßnahmen: Entfernung und Reinigung des vorhandenen Kieses. Eine Bautenschutzmatte wird als Schutz der Bitumenabdichtung vollflächig verlegt.

Wechselrichter: Diese werden an der Wand neben dem Dachausstieg installiert, geschützt durch eine verzinkte Vordachkonstruktion.

Sicherheitsvorkehrungen: Installation eines umlaufenden Auflastgeländers und Anpassung des bestehenden Blitzschutzsystems.

Kabelverlegung: Die Kabel werden vorzugsweise über die Fassade geführt, um Eingriffe in die Gebäudesubstanz zu minimieren. AC-Kabel werden von den Wechselrichtern zur Niederspannungshauptverteilung (NSHV) geleitet. Die PV-Anlage wird in einen Mittelspannungstrafo des Gebäudes eingespeist einschl. Absicherung.

3.3. Bauzugang und Sicherheitsmaßnahmen Materialtransporte erfolgen über einen Schrägaufzug oder Autokran. Schutzmaßnahmen im Gebäudeinneren werden vorgesehen, um den Bürobetrieb so wenig wie möglich zu stören.

4. Wartung und Betrieb

4.1. Wartung Regelmäßige Wartungsarbeiten sind notwendig, um die Funktionsfähigkeit und Sicherheit der Anlage zu gewährleisten. Dies umfasst die Reinigung der Module, Prüfung der Anschlüsse und Überwachung der gesamten Anlage.

4.2. Sicherheitsvorkehrungen Die Anlage wird mit Feuerwehrtastern ausgestattet, die eine Notabschaltung ermöglichen. Ein sicherer und ASR-konformer Zugang zur Dachfläche wird geschaffen.

5. Risikoanalyse und besondere Anforderungen

5.1. Witterungsabhängigkeit Die Bauarbeiten sind witterungsabhängig, was zu Terminverschiebungen führen kann. Dieses Risiko trägt der Bauherr.

5.2. Baulärm und Bürobetrieb Baulärm kann den Bürobetrieb beeinträchtigen. Es wird darauf geachtet, den Betrieb der Agentur für Arbeit möglichst wenig zu stören. Zu Beginn der Maßnahme erfolgt eine Abstimmung mit dem Haus zur Festlegung der genauen Lärmanforderungen. Hier sind einvernehmliche Lösungen „pro Bauherr“ zu finden.

5.3. Brandrisiko PV-Anlagen auf Dächern stellen ein höheres Brandrisiko dar. Die Anlage wird so konzipiert, dass sie nicht brennbar ist und bestehende Brandwände nicht überbaut werden. Regelmäßige Wartung und Überprüfung sind essentiell.

6. Zeitplan
Lieferung LVs – 30.01.26
Öffentliche Ausschreibung 31.01.26 – 07.02.26
Bieterzeit 07.02.26 – 21.02.26
Prüfung & Wertung 21.02.26 – 01.03.26
Vergabe 01.03.26 – 02.03.26
Vorbereitungszeit 03.03.26 – 13.04.26

Bauzeit
Baustelleneinrichtung 13.04.26 – 03.05.26
Dacharbeiten Teil 1 (Entkiesung) 04.05.26 – 17.05.26
PV-Montage 18.05.26 – 02.08.26
Dacharbeiten Teil 2 (Bekiesung) 03.08.26 – 29.10.26
Inbetriebnahme – 30.10.26

7. Fazit
Die Errichtung der PV-Anlage ist ein wichtiger Schritt zur Förderung erneuerbarer Energien und zur Reduktion der Energiekosten der Agentur für Arbeit in Weiden. Mit der Umsetzung der Maximalvariante wird die größtmögliche Energieausbeute erreicht, die größtenteils für den Eigenbedarf genutzt wird, wodurch eine hohe Wirtschaftlichkeit sichergestellt ist. Die sorgfältige Planung und die Berücksichtigung aller sicherheitsrelevanten und technischen Aspekte gewährleisten eine erfolgreiche Umsetzung des Projekts.

*Hinweis: Zusätzliche technische Vertragsbedingungen*
Bei Widersprüchen zu den ZTV gelten vorrangig die Angaben im Leistungsverzeichnis.
Einwände oder Bedenken gegen das vorliegende Leistungsverzeichnis oder einzelne Positionen in technischer Hinsicht sind vom Bieter bei Abgabe seines Angebotes in schriftlicher Form vorzubringen und zu begründen.

Der Wortlaut des vom Auftraggeber übergebenen Leistungsverzeichnisses ist verbindlich. Das gilt auch dann, wenn der Auftragnehmer Kurzfassungen verwendet.

Der Einheitspreis des Angebotes ist maßgebend. Das gilt auch dann, wenn das Produkt aus Menge und Einheitspreis fehlerhaft (z.B. durch Rechen- oder Eingabefehler) ist.

Der Auftragnehmer hat die Vereinbarung von Preisen für nicht im Vertrag vorgesehene Leistungen vor der Ausführung anzubieten; versäumt er dies, setzt der Auftraggeber marktübliche Preise nach billigem Ermessen ein, falls es sich um noch nicht beschriebene Leistungen handelt.

Sämtliche Einzelpreise sind Nettopreise. Die Mehrwertsteuer ist gesondert auszuweisen.

Für Aufmaß und Abrechnung gelten - falls in den Abrechnungshinweisen oder im Leistungsverzeichnis nicht anders geregelt - die Bestimmungen der DIN 18299 ff (VOB/C).

Die vom Auftragnehmer verwendeten Ausführungsunterlagen müssen den Freigabevermerk des Auftraggebers oder seines Architekten tragen, um Verwechslungen bei der Bauausführung zu vermeiden.
Nicht freigegebene Unterlagen dürfen nicht verwendet werden. Dies entbindet den Auftragnehmer aber nicht von seiner eigenen Prüfungs- und Hinweispflicht. Diese bleiben unberührt.

Nebenleistungen werden nicht gesondert vergütet und gehören ohne Erwähnung zur vertraglichen Leistung.

Im Zweifel gelten zur Abgrenzung von Neben- und Besonderen Leistungen die ATV DIN 18299 ff (VOB/C).

Der Einheitspreis ist in EURO anzugeben. Mit den Preisen werden alle Leistungen abgegolten, die nach der Leistungsbeschreibung, den Besonderen Vertragsbedingungen, den Zusätzlichen
Vertragsbedingungen, den Zusätzlichen Technischen Vertragsbedingungen, den Allgemeinen
Technischen Vertragsbedingungen für Bauleistungen und der gewerblichen Verkehrssitte zur
funktionsfähigen Fertigstellung der beschriebenen, vertraglichen Leistung gehören.

Nach der gewerblichen Verkehrssitte sind unter anderem folgende Leistungen abgegolten:
- Lieferung der einzubauenden Stoffe und der Hilfsstoffe einschl. aller Lade- und Transportleistungen
- Vorhaltung und Unterhaltung für Maschinen, Geräte und der nicht körperlich in das Bauwerk
eingehenden Stoffe
- Einbau der gelieferten oder bauseits bereitgestellten Stoffe

Mit der Abgabe des Angebots erkennt der Auftragnehmer an, dass diese Regelungen
Vertragsbestandteil werden.

Ende der zusätzlichen technischen Vertragsbedingungen

*Hinweis: Weitere Besondere Vertragsbedingungen*
1.1
Besichtigung von Baustellen
Die Besichtigung von Baustellen durch Dritte bedarf der vorherigen
Zustimmung des Auftraggebers.

1.2
Ergänzung zu § 4 Nr. 4 VOB/B

1.2.1
Anschlussmöglichkeiten für Strom und Wasser stehen auf der Baustelle
in 10 bis 100 m zur Verfügung
Baustromverteiler verfügbar je Stockwerk und Bauabschnitt: 16A-Baustrom-Würfel (230V)
Bauwasser im Außenbereich am Gebäudesockel vorhanden. (Innerhalb des Gebäudes sind keine Entnahmestellen vorhanden!)
Verteilung von dort aus ist vom Bieter vorzunehmen und einzukalkulieren.

1.2.2
Die Kosten des Verbrauchs für Strom und Wasser übernimmt der AG.
Ausgenommen sind die Kosten für Eigenbedarf des AN (Containerversorgung
etc.). Diese sind vom AN zu tragen. Entsprechende Zwischenzähler sind
vom AN zu setzen. Die Zählerstände (Beginn und Ende der Nutzungsdauer)
sind gemeinsam mit der Bauleitung des AG zu dokumentieren.

1.2.3
Notwendige Lager- und Arbeitsplätze werden von der Bauleitung
angewiesen.

1.3
Einrichtung von Unterkünften
Unterkünfte wie Schlafräume und Aufenthaltsräume für die Freizeit
dürfen in der Liegenschaft, in der sich die Baustelle befindet,
nicht eingerichtet werden.

1.4
Anordnung von Stundenlohnarbeiten
Die Stundenlohnzettel sind w ö c h e n t l i c h einzureichen. Anfahrt und Abfahrt werden nicht gesondert vergütet (nicht nach Aufwand) sondern sind allgemein auf den Stundensatz umzulegen. Eine vom Bauherrn angeordnete und beauftragte Regiearbeit beginnt erst ab dem Zeitpunkt, an dem die Arbeiten tatsächlich auf der Baustelle beginnen und endet dann, wenn die Arbeiten tatsächlich auf der Baustelle beendet wurden. Auf den Stundenlohnzetteln sind die Qualitifikationen der einzelnen Mitarbeiter zu benennen. Erfolgt dies nicht, ist der prüfende Architekt dazu berechtigt, die Qualifikation der Mitarbeiter anhand seines Baustelleneindrucks eigenverantwortlich zu bestimmen und zu benennen.

1.5
Bauleiter
Auf der Baustelle muss ständig eine fachlich qualifizierte Aufsichtsperson des Auftragnehmers anwesend sein.

1.6
Baustellenbesprechungen
Der Auftragnehmer hat zu den Baustellenbesprechungen, die der Auftraggeber regelmäßig durchführt, einen bevollmächtigten Vertreter zu entsenden.
Die Besprechungen finden jeweils einmal wöchentlich statt.
Die wöchentliche Teilnahme an diesen Terminen muss direkt ab Beauftragung bis Fertigstellung erfolgen.

1.7
Ausführungsunterlagen des Auftragnehmers
Die für die Ausführung der Arbeiten notwendigen Arbeitsunterlagen sind durch den Auftragnehmer, ohne besondere Vergütung, soweit sie nicht gesondert als LV-Position ausgewiesen sind, herzustellen und rechzeitig vor Beginn der jeweiligen Ausführung von der örtlichen Bauleitung freigeben zu lassen.
Diese Unterlagen sind, soweit erforderlich, in einem Maßstab herzustellen, aus dem entsprechend den Erfordernissen des Projektes/Gewerkes eine eindeutige Beurteilung der Leistungen möglich ist. Zu diesem Zweck werden vom Planer Zeichnungen zur Verfügung gestellt. Alle wichtigen Teile sind auf den Arbeitsplänen mind. im Maßstab 1:10/1:20 dargestellt.
Alle Ausführungsunterlagen sind 2-fach zu übergeben, soweit an anderer Stelle dieses
Leistungsverzeichnisses keine anderen Forderungen vorgegeben sind. Die Übergabe muss ebenfalls in digitaler Form als PDF und DWG erfolgen.

1.8
Baufristenplan
Der Auftragnehmer hat einen Baufristenplan über seine vertraglichen
Leistungen zu erstellen, anhand dessen die Einhaltung der Vertragsfristen nachgewiesen und überwacht werden kann.
Die Festlegungen des Auftraggebers, z.B. zur baufachlichen oder
terminlichen Koordinierung mit den übrigen Leistungsbereichen, sind
zu berücksichtigen. Bei Änderungen der Vertragsfristen oder bei
erheblichen Abweichungen von sonstigen Festlegungen ist der Plan
durch den Auftragnehmer unverzüglich fortzuschreiben.
Der Plan ist dem Auftraggeber 10 Werktage nach Auftragserteilung,
bei Überarbeitungen unverzüglich jeweils in einfacher Fertigung und in
digitaler Form (Format PDF) zu übergeben.

1.9
Vorauszahlungen
Vorauszahlung von einem Drittel der Netto-Auftragssumme zuzüglich
der anteiligen Umsatzsteuer bei Auftragserteilung nach Stellung
der Sicherheit.
Vorauszahlung von einem weiteren Drittel der Netto-Auftragssumme
zuzüglich der anteiligen Umsatzsteuer bei nachgewiesener Bereitstellung
der Bauteile nach Stellung der Sicherheit.
Abschlagszahlungen werden über die Vorauszahlung hinaus geleistet
entsprechend dem jeweiligen Leistungsstand bis zur Höhe der
Auftragssumme unter Anrechnung der Vorauszahlungen.

1.10
Befestigung von Rohrleitungen/Konsolen etc.
Die Befestigung von Rohrleitungen, Kabeltrassen, Konsolen etc.
beinhaltet auch das Bohren von Löchern und sämtliche erforderlichen
zugelassenen Befestigungsmittel. Diese Leistungen sind in die
jeweiligen Positionen mit einzukalkulieren.

1.11
Ausführungsbedingungen
Grundsätzlich muss die gesamte Baumaßnahme sensibel auf den laufenden
Bürobetrieb abgestimmt werden. Die Ausführung der Arbeiten erfolgt grundsätzlich während üblicher Arbeitzeiten.

Beeinträchtigungen der Benutzung oder des Betriebs vorhandener Anlagen
sind zu vermeiden.

1.12
Hinweise zur Materialpreiskalkulation
Die Umsetzung der Baumaßnahme erfolgt noch im aktuellen Kalenderjahr 2026.
Preissteigerungen jeglicher Art während dieser Zeit sind bereits in die Einheitspreise vollständig einzukalkulieren. Dies gilt auch für etwaige Lohnerhöhungen.

1.13
SiGeKo
Durch den Auftraggeber/Bauherrn wurde für die Überwachung und Einhaltung der Sicherheitsvorschriften der einschlägigen Berufsgenossenschaften ein SiGeKo nach der Verordnung über Sicherheit und Gesundheitsschutz auf Baustellen (Baustellenverordnung - BaustellV) bestellt.
Der SiGeKO hat gegenüber den auf der Baustelle tätigen Personen im Namen und Auftrag des Bauherrn in Bezug auf Sicherheit und Gesundheitsschutz Weisungsrecht. Bei der Feststellung von Gefährdungen des Gesundheitsschutzes von Personen auf der Baustelle oder bei der Gefahr von schwerwiegenden Havarien, ist er berechtigt die Leistungsausführungen sofort einstellen zu lassen.
Der Auftraggeber und die örtliche Bauleitung wird vom SiGeKo umgehend darüber informiert.
Nach Beauftragung des Bieters wird diesem die verabschiedete Baustellenordnung und die
SiGeKo-Unterlagen, wie der SiGe-Plan und andere Unterlagen, übergeben.
Der AN hat seine Beschäftigten über den SIGE-Plan zu informieren.
Der SIGE-Plan ist zu beachten und in der Firmenbauleitung bereitzuhalten.

1.14
Tagesberichte u. Dokumentation
Der AN ist während der Leistungsausführung vor Ort verpflichtet, Tagesberichte zu führen, in denen alle wichtigen Arbeiten und Vorkommnisse festgehalten werden müssen, wie: Monteuranzahl, Arbeitsbereich, durchgeführte Arbeiten, Sondereinsätze, Tagelohnarbeiten, Behinderungen, Abnahmen, Prüf- und Messergebnisse etc.
Eventuell notwendig werdende Kontrollmessungen im Arbeitsbereich sind vom Auftragnehmer ohne zusätzliche Vergütung durchzuführen und im Tagesbericht zu dokumentieren.
Das Tagebuch muss unter anderem beinhalten:
1. Tag und Datum
2. Wetter
3. Arbeitszeiten und Beschreibung der durchgeführten Leistungen
4. Angaben und Auflagen von Behörden
5. Angaben und Auflagen vom Auftraggeber
6. Angaben und Auflagen vom Bauleiter
7. Prüf- und Messergebnisse
8. Besondere Vorkommnisse
9. Terminänderungen
10. Sonstiges
Wesentliche Vorgänge sind fotografisch festzuhalten.
Die Aufsichtsperson und die Mitarbeiter sind namentlich aufzulisten.
Mit Fertigstellung der Bauleistungen ist durch den AN eine Bestands- und Leistungsdokumentation zu erstellen und der Bauleitung einfach zur Prüfung in Papier, mindestens 15 AT vor Einreichung der Schlussrechnung, zur Prüfung vorzulegen.
Dabei sind die formalen Vorlagen des AGs zur Dokumentation der Revisionsunterlagen zu
berücksichtigen. Diese werden dem AN bei Beauftragung übergeben.
In der Dokumentation sind unter anderem folgende Unterlagen und Nachweise aufzunehmen:
- Fachunternehmererklärung
- Fachbauleitererklärung
- Nachweise der eingebauten Materialien, Lieferscheine in Kopie
- bauaufsichtliche Zulassungen von Materialien
- und andere Unterlagen.
Die vorgenannte Auflistung erhebt nicht den Anspruch der Vollständigkeit.
Nach Abschluss der Prüfung durch die Bauleitung ist diese Dokumentation der Bauleitung 2-fach in Papier, Schriftsätze in A4 Format, Zeichnungen in Originalgröße bis A0- bzw. Sonderformate, und digital zur Weitergabe an den AG zu übergeben.
Die Erstellung und Zusammenstellung der Dokumentationsunterlage ist eine Nebenleistung und wird nicht gesondert vergütet.
Die Erstellung und Vorlage/Übergabe der Dokumentationsunterlagen ist ein wesentlicher Bestandteil der Vertragsleistung. Daher erfolgt eine Abnahme der Vertragsleistungen durch den AG erst nach derer Vorlage und Prüfung durch die Fachbauleitung auf Vollständigkeit und sachlich-fachlicher Richtigkeit.

1.15
Montage, Montagehilfsmittel
Alle Geräte, Aggregate und Materialien sind in Teilen so zu liefern, dass sie durch vorhandene
Montageöffnungen oder Türen, evtl. in Einzelteile zerlegt, an den Verwendungsort transportiert werden können.

1.16
Maschinen und Geräte
Geräteeinsatz, Gerätschaft und Überwachung
Alle zum Einsatz kommenden Geräte, Maschinen, Aggregate und Werkzeuge etc. müssen ihrem Verwendungszweck entsprechende Zulassungen haben und, soweit erforderlich und zuständig, von einem deutschen Institut geprüft sein.

1.17
Abschaltungen
Abschaltungen von Strom, Heizung, Wasser etc. sind nur abschnittsweise bei aufrechtzuerhaltendem Gesamtbetrieb möglich.
Abschaltungen sind bei der BL des AG schriftlich anzumelden und zu begründen.
Durch die BL des AG erfolgt im begründeten Fall die Zustimmung zur Abschlaltung. Nach Erhalt der Zustimmung hat der AN die Ab- und Wiederzuschaltung eigenständig zu organisieren.
Die Beantragungen müssen so rechtzeitig vorliegen so dass eventl. notwendige Maßnahmen
betrieblicher oder organisatorischer Art eingeleitet bzw. vorgesehen werden können.

1.18
Fluchtwegesicherung
Notwendige Fluchtwege auf der Baustelle sind immer die Zu- und Ausfahrten.
Diese dürfen durch Geräte und Baufahrzeuge nicht blockiert werden.
Rettungswege für Feuerwehr und Krankentransport sind permanent freizuhalten.

1.19
Reinigung verschmutzter Oberflächen
Verschmutzte Bereiche und Oberflächen sind durch den AN in Eigenregie und selbstständig zu
reinigen.
Bauschutt, Baurestmaterialien und anderes ist umgehend von der Baustelle zu entsorgen.
Bei Zuwiederhandlung ist der AG berechtigt, nach einmaliger Aufforderung die Entsorgung durch einen Dritten zu Lasten des AN ausführen zu lassen.

1.20
Aufmaß und Abrechnung
Die Abrechnung der Leistungen hat abschnittsweise zu erfolgen.
Aufmaße sind während der Durchführung der Leistungen nach VOB/C durchzuführen.
Abbruchbauteile müssen fotografisch dokumentiert werden, damit das Aufmaß auch nach
Entfernen der Bauteile technisch prüfbar ist.
Alle Rechnungen sind 1-fach beim Auftraggeber rechtsgültig und zugleich 1-fach einschließlich der notwendigen begründenden Unterlagen (Aufmaße, Abrechnungs zeichnung, etc.) beim Architekturbüro zur inhaltlichen Prüfung einzureichen. Rechnungen sind ihrem Zweck nach als Abschlags-, oder Schlussrechnungen zu bezeichnen. Die Rechnungen sind kummulierend und fortlaufend aufzustellen. Die Zahlungsfristen beginnen erst mit Eingang der Rechnung beim Architektürbüro. Es wird daher empfohlen, die Rechnungen vorab per Email an das Architekturbüro zu versenden.

1.21
Verbindliche Bietererklärung
Der Bieter erklärt mit Abgabe des Angebots ausdrücklich, dass er sich mit der Örtlichkeit vertraut gemacht hat. Er erklärt des Weiteren, dass die erforderlichen Gerätschaften und das Personal zur Durchführung dieser Leistungen zur Verfügung stehen und bei Ausfall von Geräten und Personal Ersatz unverzüglich möglich ist. Der Bieter erkennt mit Abgabe seines Angebots die alleinige Gültigkeit der Ausschreibungsunterlagen an.

1.22
Sämtliche ausgeschriebenen Arbeiten dürfen nur von eigenen, bei dem Bieter fest angestellten Arbeitskräften, ausgeführt werden. Subuntenehmer sind grundsätzlich nicht zugelassen. Jeder Arbeitnehmer hat den Sozialversicherungsausweis mit sich zu führen.

1.23
Sollte im Ausnahmefall ein Subunternehmer erforderlich sein, so ist das nur dann möglich, wenn der Bauherr sein schriftliches Einverständnis vor Ausführung der betreffenden Arbeiten dazu erteilt hat. Für die Leistungen, auf die der Betrieb des AN eingerichtet ist, besteht zunächst nach § 4 Abs. 8 VOB/B die Selbstausführungspflicht. Ausgenommen hiervon sind diejenigen Nachunternehmer, die bereits vor Auftragsvergabe namentlich für konkrete Teilleistungen benannt wurden. Jeglicher Nachunternehmerwechsel ist vor Aufnahme der Tätigkeiten auf der Baustelle durch den Auftraggeber genehmigen zu lassen. Dabei gilt jede Abweichung zu den zur Vergabe genannten Nachunternehmern als Wechsel. Für die Genehmigung sind die kompletten Eignungsnachweise sowie die Eigenerklärung oder ein Nachweis der Eintragung in die Liste des Vereins für die Präqualifikation von Bauunternehmen e.V. (Präqualifikationsverzeichnis) für jeden einzelnen Nachunternehmer so rechtzeitig vorzulegen, dass eine ordnungsgemäße Prüfung der Unterlagen durch den Auftraggeber während der üblichen Geschäftszeiten möglich ist. Einem Wechsel des Nachunternehmers wird grundsätzlich nur zugestimmt, wenn ein triftiger Grund für einen Wechsel des Nachunternehmers vorliegt. Ein solcher wird unterstellt, wenn eine Kündigung des bisherigen Nachunternehmers durch den Hauptunternehmer nach § 8 VOB/B gerechtfertigt ist. Die Verträge mit Nachunternehmern sind nach VOB/B zu schließen. Verstöße gegen diese Vertragsklausel berechtigen den Auftraggeber zur Kündigung aus wichtigem Grund und führen ggf. zum Verlust der Präqualifikation. Der Vergabe von Leistungen aus dem Vertrag an Nach-Nachunternehmer wird grundsätzlich nicht zugestimmt.

1.24
Auf der gesamten Baustelle herrscht absolutes Rauchverbot.

1.25
Auf dem Gelände der Agentur für Arbeit darf nur die Baustelle u. der unmittelbare Weg von der öffentlichen Straße zur Baustelle betreten werden. Für alle anderen Außenbereiche sowie die restlichen Gebäudebereiche ist das Betreten untersagt. Sollte ein Betreten dieser Bereiche doch erforderlich u. unumgänglich sein, so ist eine ausdrückliche Sondergenehmigung der Bauleitung erforderlich, sowie eine separate Anmeldung beim RIM Weiden (Gebäudemanagement vor Ort).

1.26
Der laufende Betrieb der Agentur für Arbeit Weiden hat immer Vorrang.

1.27
Die eingesetzte Mannschaft einschließlich Polier darf nicht durch andere Arbeiter ersetzt werden (außer einzeln im Krankheitsfall). Es muss kontinuierlich die gleiche Mannschaft für die gesamte Bauzeit eingesetzt werden.

1.28
Die Baustellencontainer oder der Bauwagen für die Bauarbeitermannschaft ist nach Bedarf aufzustellen, vorzuhalten für die Dauer der Bauzeit u. wieder abzubauen. Dies ist einzukalkulieren.

1.29
Beginn der Leistung ist die Aufnahme der ausgeschriebenen Leistungen. Hierzu zählen auch Aufmaße, Planungen (z.B. Werkstatt- und Montagezeichnungen) und Ermittlungen bzw. Vorarbeiten. Diese sind auf Verlangen dem Auftraggeber vorzulegen.

1.30
Nachtragsangebote
Alle Nachtragsangebote sind einschließlich der notwendigen, begründenden Unterlagen (Kalkulationen, Aufmaße, etc.) 1-fach beim Auftraggeber rechtsgültig und zugleich 1-fach beim Architekturbüro zur inhaltlichen Prüfung einzureichen.

1.31
Werbung der Firma/Bautafel
Auf der Baustelle ist Firmenwerbung grundsätzlich verboten. Dies betrifft auch Gerüste, Container und Schutzvorrichtungen. Ausnahmen bedürfen der schriftlichen Genehmigung des AG.

1.32
Besichtigung von Baustellen
Die Besichtigung von Baustellen durch Dritte bedarf der vorherigen Zustimmung des Auftraggebers

1.33
Nachabnahmen
Sind aufgrund von unzureichenden Mängelbeseitigungen weitere Nachabnahmen erforderlich, so werden die dabei entstehenden Kosten dem Auftragnehmer angelastet

1.34
Abfallmaterial
Aus dem Bereich des AN (Baustellenabfälle, z.B. Verpackungsmaterial, Reststoffe usw.) ist entsprechend den rechtlichen Vorschriften (z.B. örtliche Abfallsatzung), zu entsorgen. Wertstoffe sind auszusondern, in getrennten Fraktionen zu erfassen und der Wiederverwertung zuzuführen.

Ende der Weiteren Besonderen Vertragsbedingungen

### 1 Dachabdichtungsarbeiten

#### 1.1 Baustelleneinrichtung

**1.1.10 Baustelleneinrichtung**
Baustelleneinrichtung mit allen, für die fachgerechte Ausführung der Arbeiten notwendigen Geräte, des benötigten Materials, sowie der Vorhaltung über die gesamte Ausführungszeit der eigenen Arbeiten, Räumung nach Abschluss der eigenen Arbeiten und aller Nebenleistungen. Mit dieser Pos. sind auch vom AN gewählte besondere Fördermittel, wie Schrägaufzug oder Mobilkran für das Verbringen der Baustoffe im Bereich des Daches abgegolten.
Menge: 1,000 psch

**1.1.20 Tagesunterkünfte**
Tagesunterkünfte entsprechend den baulichen Anforderungen und den Anforderungen an die Errichtung nach §§ 45 und 46 Arbeitsstättenverordnung und der Arbeitsstättenrichtlinie ASR 45/1-6, auf den vom Auftraggeber ausgewiesenen Flächen aufbauen, vorhalten und nach Beendigung der Eigenen Leistung abbauen, mit allen Nebenleistungen. Im Preis enthalten sind die Kosten für Betrieb und Unterhalt. Vom AG kann kein entsprechender Raum im Bereich der Baustelle zur Verfügung erstellt werden. Eine Vergütung erfolgt bei tatsächlicher Aufstellung eine Containers / Bauwagens.
Menge: 1,000 psch

**1.1.30 Lagercontainer**
Lagercontainer nach Erfordernis des AN auf den vom AG ausgewiesenen Flächen aufbauen, vorhalten und nach Beendigung der eigenen Leistung abbauen, mit allen Nebenleistungen. Im Preis enthalten sind die Kosten für Betrieb und Unterhalt. Vor AG kann kein abschließbarer Raum im Bereich der Baustelle zur Verfügung gestellt werden. Eine Vergütung erfolgt bei tatsächlicher Aufstellung eine Containers / Bauwagens
Menge: 1,000 psch

**1.1.40 Transportaufwand auf Dach**
Sämtliche für die Arbeiten erforderlichen technischen Maschinen, wie Schrägaufzug einschl. Aufbau, Vorhaltung, Betrieb u. Abbau, sowie Autokraneinsätze sind im Ermessen des Bieters einzukalkulieren und werden nicht gesondert vergütet. Es besteht die Möglichkeit, einen Untendreher-Kran im Bereich der Baustelleneinrichtungsfläche aufzustellen, der sämtliche Dachflächen, auf denen gearbeitet werden muss, dauerhaft erreicht zum Materialtransport.
Menge: 1,000 psch

#### 1.2 Arbeiten auf Dachfläche

**1.2.10 Aufnahme Gehwegplatten**
Bestehende Gehwegplatten auf der Dachfläche (Wartungsweg) aufnehmen. Wegbreite ca. 60 cm. Platten aus Betonstein, Dicke ca. 5 cm.

Vorsichtig demontieren, zerkleinern, sammeln, transportieren zum Container und dort sortiert einwerfen.
Containerstellung und Entsorgung wird gesondert vergütet.
Menge: 250,000 m

**1.2.20 Demontage Blitzschutz**
Demontage bestehender Blitzschutz, auf der Dachfläche verlegt. Einschl. Lösen der Befestigungspunkte am Anfangs- und Endpunkt der Attika. Einschl. Dachauflagersteinen aus Beton u. Kunststoff.
einschl. Fangstangen.

Vorsichtig demontieren ohne umlaufende Gebäudekonstruktion zu beschädigen, zerkleinern, sammeln, transportieren zum Container und dort sortiert einwerfen.
Containerstellung und Entsorgung wird gesondert vergütet.
Menge: 260,000 lfm

**1.2.30 Absaugen Kies D 80mm**
Absaugen der bestehenden Dachbekiesung. Kies gemischt mit Erdreich, Laub, Moos, etc. Durchschnittliche Kiesstärke ca. 80 mm. Es wird dem Bieter freigestellt, den Kies abzusaugen oder händisch aufzunehmen und zu sammeln. Sämtliche Geräte- und Maschinenkosten hierfür sind in die Position einzurechnen.
Demontieren, zerkleinern, sammeln, transportieren zum Container und dort sortiert einwerfen zur Zwischenlagerung, anschließenden Reinigung u. späterem Wiederaufbringen.
Containerstellung ist einzurechnen.
Menge: 2020,000 m2

**1.2.40 Reinigen / Wässern / Zwangssieben des aufgenommenen Kieses**
Waschen und Wässern des aufgenommenen Dachkieses der Vorposition zur Entfernung von Feinteilen, Erde, Pflanzenresten.
Absieben über geeignete Körnung (z. B. 8–16 mm Bestand), Abtrennung von Fremd- und Störstoffen.
Sicherstellung, dass das Material wieder als Schutz- und Auflastschicht geeignet ist
Lagerung des gereinigten Materials bis zum Wiederaufbringen.
Abrechnung: m² als zugehörige Fläche der Kiesaufbereitung.
Entsorgung der Fremd- und Störstoffe einschl. Transport u. Entsorgungskosten.
Menge: 2020,000 m2

**1.2.50 Aufnehmen Trennvlies**
Trennvlies zwischen Kiesschicht und Bitumendachabdichtung aufnehmen.

Demontieren, zerkleinern, sammeln, transportieren zum Container und dort sortiert einwerfen.
Containerstellung und Entsorgung wird gesondert vergütet.
Menge: 2020,000 m2

*Hinweis: Hinweise*
Das Aufbringen des Bekiesungsaufbaus erfolgt in mehreren Schritten mit zeitlicher Unterbrechung dazwischen. Dies ist einzukalkulieren:

1. Aufbringen der Schutzlage, vollflächig auf der Dachfläche
2. Unterbrechung der Arbeiten. Bauseitiges Auslegen der Unterkonstruktion für die ca. 500 PV-Module sowie Verlegen von Kabeln auf der Schutzlage zu der Unterkonstruktion hin, siehe Übersichtsplan in Anlage
3. Bekiesung in Anwesenheit der Elektrofachfirma u. Bauleitung, damit sich Unterkonstruktion der PV-Module nicht verschieb.

Dies ist nachfolgend nicht gesondert ausgeschrieben, sondern in die jeweiligen Positionen einzukalkulieren.

**1.2.60 Schutzlage Bautenschutzmatte Gummigranulat D 8mm L 10 m B 1 m herstellen**
Schutzlage auf Dachflächen, vollflächig, aus Bautenschutzmatten aus Gummigranulat, Dicke 8 mm,
Länge Schutzlage 10 m,
Breite Schutzlage 1 m, herstellen.
Verschnitt einzurechnen. Einschl. aller Anschlüsse und Anarbeitungen an Durchdringungen oder sonstige Störflächen innerhalb der Dachfläche.

Bautenschutzmatte erforderlich wegen PV-Anlage im Anschluss.
Menge: 2020,000 m2

**1.2.70 Schutzlage über Dachbahn PE-Folie D 0,2mm 2-lagig**
Schutzlage über der Dachbahn, aus Polyethylenfolie (PE), Dicke 0,2 mm, 2-lagig, lose verlegen, mit Nahtüberlappung.
Menge: 2020,000 m2

**1.2.80 Wiederaufbringen des gereinigten Kieses (60 mm) – statisch reduzierte Auflast**
Transport des gereinigten Kieses vom Lagerort zurück auf das Dach (über Sauganlage bzw. Fördertechnik).
Gleichmäßiges Verteilen der Kiesschicht in einer Dicke von ca. 60 mm entsprechend statischer Vorgabe wegen Auflastreduktion durch PV‑Anlage.
Herstellen einer gleichmäßig geschlossenen Schutz‑ und Auflastschicht.
Freihalten der PV‑Unterkonstruktion, Kabelwege, Entwässerungselemente.
Abrechnung: m² wiederhergestellte Kiesschicht.
Menge: 2020,000 m2

**1.2.90 Kiesverfestiger**
Verfestigen des Kieses durch und durch im Gieß- oder Spritzverfahren.
Menge: 2020,000 m2

#### 1.3 Sonstiges

**1.3.10 Dokumentation**
Erstellen und Übersenden einer abschließenden vollumfänglichen Projektdokumentation, bestehend aus

Fachunternehmererklärung, die bestätigt, dass alle ausgeführten Arbeiten der Maßnahme den Vorgaben des Leistungsverzeichnisses hinsichtlich der beschriebenen Funktionen, Qualitäten und Materialien entsprechen sowie nach den anerkannten Regeln der Technik auf der Grundlage der Werkpläne des Fachingenieurs und Architekten ausgeführt wurden.

Weiterhin bestehend aus einer Materialliste als Übersicht aller verwendeten Materialien unter Nennung des Herstellers, des jeweiligen Produkttyps und der Produktnummer. Bei Farben ist eine Ergänzung des genauen Farbtons nach RAL erforderlich.

Weiterhin bestehend aus Produktdatenblättern, Sicherheitsdatenblättern und Zulassungen für die gelisteten Materialien. Prüfbücher und Protokolle über die Inbetriebnahme sind ebenfalls einzureichen.

Die Dokumente müssen alle in PDF-Form per Email an das mit der Bauleitung beauftragte Architekturbüro versendet werden. Eine Benennung der Dateien in einheitlicher Form wird explizit gefordert.
Menge: 1,000 psch

#### 1.4 Stundenlohnarbeiten

*Hinweis: Verrechnungssätze für Löhne*
Die Verrechnungssätze für die nachstehenden Lohn- und Berufsgruppen sind unaufgegliedert anzubieten. In ihnen sind enthalten:
- Lohn- und Gehaltskosten
- Lohn- und Gehaltsnebenkosten
- Zuschläge
- lohngebundene und lohnabhängige Kosten
- Sozialkosten einschließlich Sozialkassenbeiträge
- sonstige Sozialkosten
- Gemeinkostenanteile
- Wagnis und Gewinn
- Anfahrt und Abfahrt
Zuschläge zu den Verrechnungssätzen für vom Auftraggeber angeordnete oder zu vertretende Nacht-, Sonntags-, Feiertags- und Mehrarbeit (Überstunden) sind gesondert nachzuweisen; sie werden in Höhe der tariflichen Vereinbarung vergütet. Für Nacht-, Sonntags- und Feiertagsarbeit wird als Zuschlag nur der Beitrag zur gesetzlichen Unfallversicherung vergütet. Für Mehrarbeit werden zusätzlich die Sozialkosten vergütet. Beschäftigt der Bieter bei einer der nachstehenden Lohn-/Berufsgruppen keine Arbeitskräfte, hat er dies anzugeben und statt dessen den Einsatz möglichst gleichwertiger Arbeitskräfte anzubieten.

**1.4.10 Facharbeiter (m/w/d)**
Stundenlohnarbeiten Facharbeiter (m/w/d), Auf Anordnung des AG ausführen.
Menge: 20,000 h
